# Bomba de calor reversível

- Propriedade do ficheiro: CYPE INGENIEROS, S.A.
- Formato: FIEBDC-3/2002
- Moeda: EUR
- Custos indirectos: 3.00 %
- IVA: 23.00 %

## I Instalações

### IC Aquecimento, climatização e A.Q.S.

#### ICV Unidades centrais de climatização

**ICV010** Ud Bomba de calor reversível, ar-água, modelo YCSA/H-06MP "YORK", potência frigorífica nominal de 6,05 kW (temperatura de entrada do ar: 35°C; temperatura de saída da água: 7°C, salto térmico: 5°C), potência calorífica nominal de 6,3 kW (temperatura húmida de entrada do ar: 7°C; temperatura de saída da água: 45°C, salto térmico: 5°C), com grupo hidráulico (vaso de expansão de 2 l, pressão nominal disponível de 55 kPa) e depósito de inércia de 29 l, caudal de água nominal de 1,04 m³/h, caudal de ar nominal de 3000 m³/h e potência sonora de 70 dBA; com pressostato diferencial de caudal, filtro, manómetros, válvula de segurança e purgador automático de ar, com refrigerante R-407C, com termómetros, para instalação no exterior. Totalmente montada, ligada e colocada em funcionamento pela empresa instaladora para a verificação do seu correcto funcionamento.
Bomba de calor reversível, ar-água, modelo YCSA/H-06MP "YORK", potência frigorífica nominal de 6,05 kW (temperatura de entrada do ar: 35°C; temperatura de saída da água: 7°C, salto térmico: 5°C), potência calorífica nominal de 6,3 kW (temperatura húmida de entrada do ar: 7°C; temperatura de saída da água: 45°C, salto térmico: 5°C), com grupo hidráulico (vaso de expansão de 2 l, pressão nominal disponível de 55 kPa) e depósito de inércia de 29 l, caudal de água nominal de 1,04 m³/h, caudal de ar nominal de 3000 m³/h e potência sonora de 70 dBA; com pressostato diferencial de caudal, filtro, manómetros, válvula de segurança e purgador automático de ar, com refrigerante R-407C, com termómetros, para instalação no exterior. Totalmente montada, ligada e colocada em funcionamento pela empresa instaladora para a verificação do seu correcto funcionamento.
Inclui: Implantação da unidade. Colocação e fixação da unidade e respectivos acessórios. Ligação com as redes de abastecimento de água, eléctrica e de recolha de condensados. Colocação em funcionamento.
Critério de medição de projecto: Número de unidades previstas, segundo documentação gráfica de Projecto.
Critério de medição de obra: Medir-se-á o número de unidades realmente executadas segundo especificações de Projecto.
Critérios considerados na determinação do preço da unidade de obra: O preço não inclui os elementos anti-vibratórios de pavimento.

| Código | Un | Descrição | Rendimento | Preço | Importância |
|---|---|---|---|---|---|
| mt42bcr010w | Ud | Bomba de calor reversível, ar-água, modelo YCSA/H-06MP "YORK", potência frigorífica nominal de 6,05 kW (temperatura de entrada do ar: 35°C; temperatura de saída da água: 7°C, salto térmico: 5°C), potência calorífica nominal de 6,3 kW (temperatura húmida de entrada do ar: 7°C; temperatura de saída da água: 45°C, salto térmico: 5°C), com grupo hidráulico (vaso de expansão de 2 l, pressão nominal disponível de 55 kPa) e depósito de inércia de 29 l, caudal de água nominal de 1,04 m³/h, caudal de ar nominal de 3000 m³/h e potência sonora de 70 dBA; com pressostato diferencial de caudal, filtro, manómetros, válvula de segurança e purgador automático de ar. (material) | 1.000 | 3021.00 | 3021.00 |
| mt37www050c | Ud | União anti-vibração, de borracha, com rosca de 1", para uma pressão máxima de funcionamento de 10 bar. (material) | 2.000 | 16.60 | 33.20 |
| mt42www050 | Ud | Termómetro bimetálico, diâmetro de esfera de 100 mm, com tomada vertical, com bainha de 1/2", escala de temperatura de 0 a 120°C. (material) | 2.000 | 21.00 | 42.00 |
| mo005 | h | Oficial de 1ª instalador de ar condicionado. (mão de obra) | 6.600 | 19.03 | 125.60 |
| mo104 | h | Ajudante de instalador de ar condicionado. (mão de obra) | 6.600 | 17.95 | 118.47 |
| % | % | Custos directos complementares | 2 % | 3340.27 | 66.81 |
|  |  | Custos directos |  |  | 3407.08 |
